# Gestaltung Außenbereiche - Alte Schule Bösenreutin
Angebotsaufforderung (GAEB DA XML 3.3, DA83)
Projekt: 2025-21
Währung: EUR
Erstellt mit: GXML Toolbox V3.3 R20220330, ORCA AVA 26.0.7 26.00.07, 15.04.2026

## ALLGEMEINE VORBEMERKUNGEN UND VERTRAGSBEDINGUNGEN
ALLGEMEINE VORBEMERKUNGEN UND VERTRAGSBEDINGUNGEN

Es gelten die "Allgemeinen Vertragsbedingungen für die
Ausführung von Bauleistungen" VOB/B in der derzeit
gültigen Fassung.

Es gelten die "Allgemeinen
Vertragsbedingungen für Bauleistungen" VOB/C in der
derzeit gültigen Fassung.

Es gelten die "Allgemeinen technischen
Vertragsbedingungen für Bauleistungen" VOB/C in der
derzeit gültigen Fassung.

AUFTRAGGEBER
Gemeinde Sigmarszell
Hauptstraße 28
88138 Sigmarszell

SITUATION UND GRUNDSTÜCK
Das Baugrundstück befindet sich in 88138 Sigmarszell-Bösenreutin, Bodenseestraße 149, auf den Flurstücken 31 und 32. Das Baufeld wird über die Bodenseestraße die im weiteren Verlauf die Ortsdurchfahrt Bösenreutin bildet, erschlossen.

LEISTUNGEN STRAßEN-, TIEF- und LANDSCHAFTSBAUARBEITEN
Im Zuge des neuen Anbaus am Alten Schulhaus Bösenreutin werden die Außenanlagen und Parkplätze neu angelegt. Die zu errichtenden Parkplätze werden mit Betonpflaster und Asphaltfahrspur neu gestaltet. Die Entwässerung der Beläge wird mit Zeilen aus Granit und Abläufen geregelt. Gebäudenahe Wege werden mit Betonpflaster belegt und mit Stahlkanten eingefasst. Böschungen in Richtung des angrenzenden Friedhofs werden mit L-Steinen und Natursteinmauern abgefangen.

BAUSTELLENERSCHLIESSUNG UND BAUSTELLENEINRICHTUNGSFLÄCHEN
Nach Absprache mit der Bauleitung sind Stellflächen für die Baustelleneinrichtung und Materiallagerung innerhalb des Baufelds vorgesehen. Die Baustelleneinrichtungsflächen befinden sich auf Grün- bzw. Belagsflächen und sind nach Abschluss der Maßnahme wieder in ihren ursprünglichen Zustand zu entwickeln. Die Kosten hierfür sind in die Einheitspreise einzurechnen.
Im Einheitspreis enthalten ist die Besenreinhaltung der Baustelle und der Zufahrtswege. Wird dem nicht Folge geleistet, so bestimmt die Bauleitung nach Ankündigung einen anderen Unternehmer für diese Arbeiten. Die entstandenen Kosten hierfür werden dem Auftragnehmer in Abzug gebracht.

BAUABLAUF
Im Bauablauf ist mit witterungs- oder bauablauf- bedingten Unterbrechungen zu rechnen und muss vom AN einkalkuliert werden. Die Unterbrechungen werden in den Baustellenbesprechungen vereinbart, eine Forderung zu Mehrkosten entsteht nicht für den AG.
Die Bauarbeiten sollen gemäß den Ausführungsfristen der Besonderen Vertragsbedingungen (KEV) beginnen. Die Tief- und Landschaftbauarbeiten laufen parallel zu den Ausbaugewerken am neuen Gebäude. Etwaige Schnittstellen im Bauablauf werden in regelmäßigen jour fixe Terminen abgestimmt.

BESONDERHEITEN UND ERSCHWERNISSE
Der Auftragnehmer ist verpflichtet, die Lärmemission der Baugeräte und - maschinen durch primären und sekundären Schallschutz auf ein mögliches Mindestmaß zu beschränken. Hierbei sind die allgemeinen Verwaltungsvorschriften gegen Baulärm in der neuesten Fassung, sowie die neuesten Lärmschutz- verordnungen zu beachten. Die zum Einsatz kommenden Geräte müssen dem neuesten Stand der Technik entsprechen und schallgedämmt sein.

SCHUTZMASSNAHMEN
Alle notwendigen Gerüste, Geräte und Sicherungen der Arbeitsstelle entsprechend den geltenden Vorschriften die zur Ausführung der im LV beschriebenen Arbeiten notwendig sind, sind in den Einheitspreisen enthalten. Der Schutz der vorhandenen Bäume hat gemäß DIN 18920 in der derzeit gültigen Fassung zu erfolgen.
Der Auftragnehmer hat bei Bauausführung unter Berücksichtigung der einschlägigen Verordnungen, Gesetze und Anweisungen des Bauherrn die Belastung der Umwelt so gering wie möglich zu halten.
Es wird ausdrücklich darauf hingewiesen, dass der Bauschutt entsprechend den gesetzlichen Bestimmungen (Bauschuttverordnung) zu entsorgen ist.

LEITUNGEN, KABEL
Der Auftragnehmer hat sich vor Beginn der Arbeiten über die Lage von Leitungen, Kabeln und weiteren Einrichtungen bei den für die Ver- und Entsorgung zuständigen Trägern zu unterrichten.
Im Baufeld verläuft eine 20KV Mittelspannungsleitung, Informationen über die genaue Lage der Leitung sind vom AN bei der EG-Schlachters einzuholen.

BEMUSTERUNG
Sind gemäß Leistungstexten Bemusterungen vorzulegen, so sind die Kosten für das Beibringen erforderlicher Muster in die Einheitspreise einzurechnen.

BAUBESPRECHUNGEN, KOORDINATIONSPFLICHT
Wöchentlich findet mit der örtlichen Bauleitung eine Routinebesprechung (Jour-Fixe) statt.
Die Firmen sind mit einem schriftlich benannten Firmenvertreter Bauleitung / Obermonteur, deutschsprachig, zur Teilnahme an den Koordinationsgesprächen verpflichtet. Koordination zwischen den einzelnen Gewerken und kurzfristige Terminabsprachen werden protokolliert und sind verbindlich.
Protokollführend ist der bauleitende Architekt. Protokolle gelten als anerkannt, wenn innerhalb von
einer Woche kein Widerspruch erfolgt. Der Auftraggeber hat Anspruch darauf, dass die Auftragnehmer die Schnittstellen ihrer Leistungen untereinander direkt abstimmen und koordinieren (Koordinationspflicht). Die Teilnahme an den Jour Fixe Baubesprechungen entbindet den AN von dieser Verpflichtung nicht!

UMRECHNUNGSFAKTOREN
Sofern nicht gesondert ausgewiesen, gelten die folgenden
Umrechnungsfaktoren Material in m³ lose/verdichtet

Sand 0/2 - 0/4, ungewaschen
1,60t/2,00t
Sand 0/4, gewaschen
1,55t/1,85t
Kleinkiesel 2/8
1,70t/1,90t
Kleinkiesel 4/8
1,55t/1,65t
Kies 8/16, gewaschen
1,50t
Kies 16/32, gewaschen
1,60t
Kiessand,Mineralbeton 0/16 -0/63
1,80t/2,15t
Wandkies
1,60t/2,00t
Grobkies 32/63
1,65t
Grobkies 63/X
1,65t
Edelsplitt 2/5 - 5/8 - 8/11
1,56t
Kalksteinschotter 0/30 - 0/50
1,60t/1,90t
Siebschutt, Recyclingkies
1,80t/2,15t
Bituminöse Tragschicht
2,30t
Asphaltbinder, Asphaltbeton,
Bituminöse Deckschicht
2,40t
Gußasphalt
2,45t
Oberboden
1,70t
Rohboden
1,70t/2,10t

ALLGEMEINE HINWEISE ZUM AUSFÜLLEN DES LV
Punktfolgen (Freistellen) sind vom Bieter auszufüllen.
Die Eventualpositionen sind wie normale Positionen zu kalkulieren und auszufüllen. Dies gilt auch für den
Titel "Arbeiten auf Nachweis" Ein Anspruch auf Ausführung besteht jedoch nicht, da sich der Bauherr die Anordnung zur Ausführung vorbehält.

Die Massen des LV sind für Materialbestellungen nicht verbindlich.

Sicht- und Freigabevermerke des AG entbinden den AN nicht von seiner Verantwortung und Gewährleistung. Der AG übernimmt weder Haftung noch Mithaftung.

Auch bei Abgabe eines vom AN selbst erstellten EDV-Angebotes sind bei Auftragserteilung auf Verlangen des AG alle Eintragungen und Preise in diesem LV auszufüllen.

Sofern in der Leistungsbeschreibung die Ausführung - nach besonderer Anordnung durch den AG - vorgeschrieben ist, bedeutet dies, dass auch mit der Vorbereitung zur Ausführung erst nach besonderer Aufforderung durch den AG zu beginnen ist.

## 01 Leistungsverzeichnis Tief- und Landschaftsbauarbeiten

### Titel 01 Baustelleneinrichtung und Rückbauarbeiten

**01.01 Einrichten, Vorhalten und Räumen der Baustelle**
*** Pauschalposition
Das Einrichten, Vorhalten der Baustelle während der
Bauzeit und Räumen einschließlich Beschaffen von Lager-
und Arbeitsflächen sowie von Zufahrtswegen zur
Baustelle über die vom AG zur Verfügung gestellte
Lagerfläche für Baumaterialien hinaus ist für die
gesamte Bauzeit hier einzukalkulieren, sofern es in den
nachfolgenden Positionen nicht gesondert vergütet wird.
Dies gilt auch für:
Anlegen und Sichern der Lager- und Arbeitsplätze.
Geräte, Werkzeuge und sonstige Betriebsmittel anfahren
und betriebsfertig aufstellen.
Baubüros, Unterkünfte, Werkstätten, abschließbare
Lagerräume und dgl. anfahren, aufbauen und einrichten.
Strom-, Wasseranschluss sowie Entsorgungseinrichtungen
und dgl. für die Baustelle, soweit erforderlich, herstellen.
Vorhalten, Unterhalten und Betreiben der Anlagen und
Einrichtungen einschließlich Mieten, Pacht, Gebühren
und dgl.
Verkehrssicherung und - lenkung im Bedarfsfall.

Enthalten ist das tägliche Verschließen des Bauzaunes.

Gerüste, Arbeitsbühnen und dgl., die nicht
Nebenleistung sind, werden gesondert vergütet.

Sofern aus den Ausführungsunterlagen hervorgeht, dass
die Bauausführung in zeitlich getrennten Zeiträumen
erfolgt und dadurch ein mehrmaliges gänzliches oder
teilweises Einrichten der Baustelle erforderlich wird,
sind die daraus entstehenden Kosten hier
einzukalkulieren und werden nicht gesondert vergütet.
Menge: 1,000 psch

**01.02 Bestandspläne Außenanlagen**
*** Pauschalposition
Bestandspläne für den gesamten Bauumfang der
Außenanlagen incl. der Ver- und Entsorgungsleitungen und
der dazugehörenden Leerrohre.
Tachymetrische Aufnahme aller Leitungen und
Kabelleerrohre aller Sparten im offenen Graben,
einzumessen sind alle Verbindungsteile
(Schweissstellen/Schrumpfmuffen),
Rohrkrümmer, Rohrenden, Schächte etc., maximaler
Punktabstand auf der Hauptachse 12,0 m,
Übergabe der Koordinaten (GK-System) auf CD/USB-Stick
an die örtliche Bauleitung (im DWG- oder DXF-Dateiformat).
Alle aufgenommenen Punkte sind mit Höhenkoten
auf NN bezogen anzugeben.
Alle Leitungsabschnitte sind mit Nenndurchmesser
und Außendurchmesser zu beschriften.
Menge: 1,000 psch

**01.03 Schutzzaun während der Bauzeit**
Schutzzaun für Absicherung der Baustelle
aufstellen und wieder beseitigen, Stabgitterzaun oder ähnliches.
Einzelelemente gemäß Vorschrift miteinander verschraubt.
Verankerung mit mobilen Fertigpunktfundamenten
Höhe 200 cm über OK Boden
Einsatzzeit während der Bauzeit
inkl. dreimaliges Umsetzen innerhalb der Baustelle
Menge: 100,000 m

**01.04 Granit-Einzeiler 15/17, ausbauen und entsorgen**
Granit-Einzeiler 15/17 cm auf Beton versetzt
und verfugt, ausbauen, laden und entsorgen.
Einschl. Aufbrechen von Unterbeton und Stützkeil.
Aufbruchmaterial wird Eigentum des AN und ist einer
Wiederverwertung zuzuführen, inkl. Gebühren.
Menge: 120,000 m

**01.05 Granit-Zweizeiler 15/17, ausbauen und entsorgen**
Granit-Zweizeiler 15/17 cm auf Beton versetzt
und verfugt, ausbauen, laden und entsorgen.
Einschl. Aufbrechen von Unterbeton und Stützkeil.
Aufbruchmaterial wird Eigentum des AN und ist einer
Wiederverwertung zuzuführen, inkl. Gebühren.
Menge: 40,000 m

**01.06 Granit-Tiefbord 12/20-25/100, ausbauen und entsorgen**
Granit-Tiefbord 12/20-25/100 cm auf Beton versetzt
und verfugt, ausbauen, laden und entsorgen.
Einschl. Aufbrechen von Unterbeton und Stützkeil.
Aufbruchmaterial wird Eigentum des AN und ist einer
Wiederverwertung zuzuführen, inkl. Gebühren.
Menge: 40,000 m

**01.07 vorh. Mastleuchte ausbauen und entsorgen**
Mastleuchte ausbauen und entsorgen
Material: Stahlrohr, verzinkt/lackiert mit Aufsatzleuchte
Höhe: ca. 4,0 - 6,0 m
Einschl. Abbrechen des Fundaments und sichern des ankommenden Kabelschutzrohrs.
Aufbruchmaterial wird Eigentum des AN und ist einer
Wiederverwertung zuzuführen. einschl. Deponiegebühr
inkl. erforderlicher Erdarbeiten
Menge: 2,000 St

**01.08 Straßenablauf 300/500, ausbauen, entsorgen**
Straßenablauf ca. 300/500 ausbauen, laden und entsorgen
bestehend aus: Boden, Zwischenteil,
Schaftkonus, Auflagerring, verzinktem Eimer und Aufsatz.
Höhe ca. 80 cm
Ankommende KG-Leitung sichern und verschließen.
Einschl. Aufbrechen von Unterbeton und Stützkeil.
Aufbruchmaterial wird Eigentum des AN und ist einer
Wiederverwertung zuzuführen, inkl. Deponie-Gebühren.
Menge: 2,000 St

**01.09 Rückbau KG-Leitungen DN 110-150, incl. entsorgen**
KG- Leitungen DN 110-150, verbaut als Entwässerungsleitung,
die im Zuge von Grabarbeiten freigelegt werden
rückbauen, aufnehmen und entsorgen.
Verlegetiefe: 70 - 130 cm
Anfallendes Material wird Eigentum des AN und ist einer Wiederverwertung zuzuführen. inkl. Deponie-Gebühren.
Menge: 50,000 m

**01.10 Betonpflasterbelag ausbauen, entsorgen**
Betonpflaster- oder Betonplattenbelag ausbauen,
laden und entsorgen.
Steinstärke: ca. 6-10 cm, (teilweise Rasengittersteine)
einschl. aufbrechen und entsorgen des Betonstützkeils.
inkl. Transport und Deponiegebühr.
Menge: 100,000 m²

**01.11 Asphaltbelag schneiden, D=12-17cm**
Asphaltbelag schneiden
Schichtdicke 12 bis 17 cm
Schnittkante bis zum Einbau des Belagsanschlusses
gegen Beschädigung schützen.
Bereich: Anschluss an neu hergestellte Beläge
Menge: 20,000 m

**01.12 Bituminöse Befestigung aufbrechen, D= 12-17cm**
Bituminöse Befestigung, teerfrei aufbrechen.
Dicke der bituminösen Befestigung über 12 bis 17 cm,
Gesamtaufbruchtiefe bis 17 cm.
Anfallendes Material ist nach den gängigen Richtlinien
auf einer zugelassenen Deponie oder Verwertungsstelle
zu entsorgen. Der Nachweis der geregelten Entsorgung
ist vom AN unmittelbar zu erbringen.
EP inkl. Entsorgungsgebühr für bituminöses Abbruchmaterial.
Bereich: Zufahrt Parkplätze und Anschluss an neu hergestellte Beläge.
Menge: 380,000 m²

**01.13 Mauerscheiben, L-Steine rückbauen, entsorgen**
Mauerscheiben, L-Steine auf Beton versetzt,
inkl. Fundament ausbauen, laden und entsorgen.
Abmessungen der Mauerscheiben:
Breite ca. 50-100 cm
Höhe ca. 55-105 cm
Dicke ca. 12 cm

Aufbruchmaterial wird Eigentum des AN und ist einer
Wiederverwertung zuzuführen, inkl. Gebühren.
inkl. erforderlicher Erdarbeiten
Menge: 5,000 m

**01.14 Grabkammersystem rückbauen, entsorgen**
Grabkammersystem aus Betonfertigteilen/Aufsatzrahmen
ausbauen und entsorgen.
Abmessungen der Grabkammer:
Breite ca. 100 cm
Länge ca. 240 cm
Tiefe ca. 200 cm

inkl. erforderlicher Erdarbeiten und Wiederverfüllen mit bauseits vorhandenem Aushubmaterial.

Die Entsorgung des anfallenden Betonbruchs wird über
Pos. 01.15 vergütet.
Menge: 2,000 St

**01.15 Betonbruch aus Lagerflächen und Einzelfundamenten ausbauen und entsorgen**
Betonbruch aus Lagerflächen und Einzelfundamenten ausbauen und entsorgen,
inkl. abspitzen, trennen und aufbrechen des Betons,
Betonfundamente teilweise mit Bewehrung,
Material ausbauen, aufnehmen und entsorgen
Abrechnung nach Wiegeschein
Anfallendes Material wird Eigentum des
AN und ist einer Wiederverwertung zuzuführen.
Menge: 20,000 t

**01.16 Unrat/Müll, lose, entsorgen**
Unrat/Müll aus Lagerflächen entsorgen,
lose auf Miete oder bei Aushubmaßnahme.
Material aufnehmen und entsorgen
Abrechnung nach Wiegeschein
Anfallendes Material wird Eigentum des
AN und ist einer Wiederverwertung zuzuführen.
Menge: 2,000 t

### Titel 02 Erdarbeiten

**02.01 Grasnarbe abräumen, beseitigen**
Grasnarbe mähen, zerkleinern und abräumen,
anfallende Stoffe werden Eigentum des AN
und sind zu beseitigen,
Schichtdicke über 5-8 cm,
Bewuchs Wiese,
Abrechnung in der Abwicklung,
Flächen werden vor Ausführung mit
der Bauleitung festgelegt.
Menge: 150,000 m²

**02.02 Oberboden abtragen, lagern**
Oberboden profilgerecht abtragen und auf Miete lagern.
Abtragtiefe 10 bis 20 cm,
Abrechnung nach Aufmaß Miete
Menge: 20,000 m³

**02.03 Boden lösen, fördern, zwischenlagern BK3-5 T bis 1,75m**
Boden für Verkehrsflächen, Mauern und Vegetationsflächen profilgerecht lösen, fördern und auf getrennten Mieten zur Haufwerksbeprobung geordnet zwischenlagern.
Trennung des Materials nach:
organischem Material, mineralischem Material
und offensichtlichen Verunreinigungen.
Flächen nicht zusammenhängend,
ab Geländeoberfläche, Aushubtiefe bis 1,75 m,
Abrechnung nach fester Masse/Abtragsprofilen,
Förderweg bis 0,2 km.

Homogenbereich 1:

S1 - Mutterboden, Auffüllungen
Bodengruppe OU, SU*, GW DIN 18196
Bodenklassen 3, 4 DIN 18300

S2.1 - Grundmoräne, verwittert
Bodengruppe SU*, UL, TL DIN 18196
Bodenklasse 4 DIN 18300
Menge: 600,000 m³

**02.04 Boden laden, entsorgen BK 3-5, BM-0, (Z0)**
Boden, auf Haufwerk lagernd,
laden, transportieren und entsorgen.
Flächen nicht zusammenhängend,
Deponiegebühr, Bodenklassen 3 bis 5 DIN 18300,
nicht schadstoffbelasteter nicht gefährlicher Abfall,
Schadstoffbelastung: Materialklasse BM-0
Bodenmaterial der Klasse 0 nach ErsatzbaustoffV
ehem. Bodenmaterial Z0 nach VwV Boden.
Boden und Steine ohne gefährliche Stoffe, der Beseitigung (Deponierung) zuführen, die Gebühren der Beseitigung werden vom AN übernommen, Boden transportieren zur Deponie,
Abrechnung nach fester Masse (Umrechnungsfaktor laut Vorbemerkungen 1,0 m³ = lose 1,70t/verdichtet 2,10t)
Nachweis ist durch Lieferscheine der Entsorgungstelle zu erbringen.
Menge: 600,000 m³

**02.05 Boden lösen fördern einbauen - Gelände modellieren**
Boden lösen fördern einbauen BK 3-5
Boden aus Teilflächen profilgerecht lösen,
fördern und profilgerecht einbauen und verdichten, Bodenklassen 3 bis 5 DIN 18300,
teilweise Kiestragschichten unter vorhandenen Belagflächen,
Flächen nicht zusammenhängend,
verschiedene Aus- und Einbaustärken, auch auf Miete lagernd,
Flächen nicht zusammenhängend,
auch im Bereich von Böschungen und Mulden
ab Geländeoberfläche, Aushubtiefe bis 1,25 m,
Auffüllungen bis 3,50 m
Mengenermittlung nach Aufmaß an der Auftragsstelle,
Förderweg bis 0,2 km.
Flächen teilweise mit Neigung bis 1:2
(Modellierung/Böschung)
Menge: 50,000 m³

**02.06 vorh. Kies aufnehmen und einbauen**
Kies aus ehemaligen Belagsflächen aufnehmen,
im Baufeld transportieren und profilgerecht wieder
einbauen und verdichten. Förderweg bis 200m.
Schichtdicke ca. 25 cm
Einbaudicke verdichtet: bis 30 cm
oder zur Grabenverfüllung der Ver- und Entsorgungsleitungen.
Einbaubereich: Belagsflächen, Einfassungen und Mauern
Leitungstrassen
Abrechnung nach Aufmaß / Auftragsprofilen
Menge: 150,000 m³

**02.07 Grabenaushub Leitungsgraben lösen, laden, zwischenlagern, T bis 1,25m**
Leitungsgraben für Schächte, Ver- und Entsorgungsleitungen
nach Abtrag Oberboden, Oberflächenbefestigung und
ab Planum Verkehrsflächen, profilgerecht lösen,
auf LKW des AN laden, im Baufeld transportieren und auf Haufwerken zwischenlagern. Förderweg bis 200m
Aushubtiefe bis 125 cm,
einschließlich Verbau/Böschung/Teilverbau nach Wahl des AN.
Abrechnung erfolgt mit senkrechter Grabenwand.
Bodenklassen 3 bis 5 DIN 18300:2012
Breite der Sohle nach DIN EN 1610,
die Entsorgung wird in Pos. 02.04 gesondert vergütet,
Stoffe sind nicht gefährlich
Menge: 100,000 m³

**02.08 Grabenverfüllung mit Kies 0/45**
Kies-Sand-Gemisch 0/45 liefern, profilgerecht einbauen und verdichten, in Graben, mit Verbau (der Verbau wird im Zuge der Arbeiten zurückgebaut), Verdichtungsgrad mind. DPr 0,97, Ausführung nur in Abstimmung mit der Bauherrschaft und örtlichen Bauleitung.
Menge: 50,000 m³

**02.09 Grabenaushub Leitungsgraben seitlich lagern, T bis 1,25m**
Leitungsgraben für Schächte, Ver- und Entsorgungsleitungen
nach Abtrag Oberboden, Oberflächenbefestigung und
ab Planum Verkehrsflächen, profilgerecht lösen und seitlich lagern. Aushubtiefe bis 125 cm,
einschließlich Verbau/Böschung/Teilverbau nach Wahl des AN.
Abrechnung erfolgt mit senkrechter Grabenwand.
Bodenklassen 3 bis 5 DIN 18300:2012
Breite der Sohle nach DIN EN 1610
Menge: 50,000 m³

**02.10 Grabenverfüllung mit Aushubmaterial**
Seitlich gelagertes Aushubmaterial profilgerecht einbauen
und verdichten, nach DIN EN 1610, in Leitungsgraben mit Verbau (der Verbau wird im Zuge der Arbeiten zurückgebaut)
Verformungsmodul EV2 auf der Oberfläche mind. 45 MN/m².
Geeignetes Aushubmaterial aus Grabenaushub.
Menge: 50,000 m³

**02.11 Graben für Streifenfundamente ausheben, T-100 cm**
Graben für Streifenfundamente profilgerecht lösen,
auf LKW des AN laden, im Baufeld transportieren und auf Haufwerken zwischenlagern. Förderweg bis 200m
Tiefe: bis 100 cm, Breite: bis 60 cm nach Angaben AG
Bodenklasse: 3-5, DIN 18300
Abrechnung erfolgt nach Aufmass.
die Entsorgung wird in Pos. 02.04 gesondert vergütet,
Stoffe sind nicht gefährlich
Menge: 10,000 m³

**02.12 Boden für Einzelfundamente**
Boden für Einzelfundamente ausheben,
aufnehmen und entsorgen
Aushub ab OK Rohplanum
Abmessungen Grundfläche 40/40 cm, Tiefe 60 cm
bis 70/70 cm, Tiefe 80 cm
Bodenklasse 3 bis 5
Aushub entsorgen inkl. Deponiegebühr
Menge: 5,000 m³

**02.13 Suchgraben, Handaushub**
Handaushub für Suchgräben der Ver- und
Entsorgungsleitungen, Schächte und Fundamente.
inkl. Wiederverfüllen des Grabens und verdichten
Menge: 5,000 m³

**02.14 Planum Verkehrsflächen**
Planum für Verkehrsflächen,
Unterbau der Belagsflächen profilgerecht formen,
Massenausgleich im Gelände, Planum standfest verdichten,
Verformungsmodul EV2 > 45 MN/m², gem. RStO 01
Menge: 1300,000 m²

**02.15 Planum Vegetationsflächen**
Untergrund unter künftigen Vegetationsflächen
profilgerecht formen, auflockern und planieren
Massenausgleich im Gelände
Auf- bzw. Abtrag bis 25 cm
Menge: 250,000 m²

**02.16 Verdichtungsprüfung-Plattendruckversuch, dynamisch**
Prüfen des Baugrundes, der Frostschutzschicht bzw.
Tragschicht auf ausreichende Verdichtung laut Angabe in
den jeweiligen Positionen.
Prüfungszeitpunkt und Prüfungsart werden durch die
Objektüberwachung angegeben.
Der Nachweis ist durch Vorlage eines aussagekräftigen
Prüfzeugnisses, mind. 2-fach einzureichen, zu erbringen.
Werden wegen Nichterreichens der geforderten Werte bei
vom AN durchgeführten Auffüllarbeiten
Wiederholungsprüfungen erforderlich, werden diese nicht
gesondert vergütet.
Prüfungsart: Lastplattendruckversuch dynamisch
Menge: 3,000 St

### Titel 03 Entwässerung, Versorgung und Fundamente

**03.01 Grundmauerschutz-Folie**
Grundmauerschutz, Noppenfolie
(Delta MS oder glw.), liefern und einbauen
Einbauhöhe ca. 15 bis 60 cm,
als Schutz an Erdberührten Bauteilen,
einschl. Abschneiden auf fertiger Höhe,
Abrechnung nach Aufmass
Menge: 80,000 m²

**03.02 Teilsickerrohr DN 100, Drainageleitung**
Drainageleitung aus Teilsickerrohr DN 100,
Typ R2 nach DIN 4262-1
Material: Polyethylen (PE-HD), mit hoher UV-Beständigkeit durch schwarze Einfärbung, in Verbundrohrbauweise
innen glatt, außen quergewellt mit Scheitelmarkierung
Einzellänge 6,00m mit werkseitiger Doppelsteckmuffe
Schlitzbreite: 1,2mm +/- 0,4mm
Mindestwassereintrittsfläche: >= 50 cm²/m,
Ringsteifigkeit SN 8 gem. DIN EN ISO 9969,
liefern und höhen- und fluchtgerecht nach DIN EN 1610
in vorhandenen Graben verlegen.
einschl. notwendiger Formteile und Verbindungsstücken.
Bereich: Planum Verkehrsflächen
Abrechnung nach lfm.
Menge: 80,000 m

**03.03 Kies 8/16 Verfüllung Drainageleitung**
Rollierung 8/16 liefern und höhen- und profilgerecht
in Graben der Drainageleitung einbauen.
Grabenbreite 30 cm
Auffüllhöhe ca. 20-60 cm
Menge: 20,000 m³

**03.04 Filtervlies 150 g/m², Abdeckung Drainagegraben**
Filtervlies liefern und vollflächig und lückenlos als Abdeckung auf Drainagegraben mit min. 20 cm Überlappung verlegen.
Filtervlies aus Polypropylen, Farbe weiß,
Flächengewicht mind. 150 g/m², Geotextilrobustheitsklasse 3,
Vliesbreite auf Drainagegraben min. 50 cm
Abrechnung nach lfm.
Menge: 80,000 m

**03.05 KG-Rohr DN 100, KG 2000 PP**
KG-Rohr für Abwasser und als Entwässerungsleitung
DN 100, DIN EN 1852, aus Polypropylen (grün), KG 2000
liefern und in vorhandenen Graben verlegen,
inkl. Bettung und Abdeckung mit Sand;
Zulage für Formteile = 0,5 m pro Stück
Menge: 100,000 m

**03.06 KG-Rohr DN 150, KG 2000 PP**
KG-Rohr für Abwasser und als Entwässerungsleitung
DN 150, DIN EN 1852, aus Polypropylen (grün), KG 2000
liefern und in vorhandenen Graben verlegen,
inkl. Bettung und Abdeckung mit Sand;
Zulage für Formteile = 0,5 m pro Stück
Menge: 150,000 m

**03.07 KG-Rohr DN 200, KG 2000 PP**
KG-Rohr für Abwasser und als Entwässerungsleitung
DN 200, DIN EN 1852, aus Polypropylen (grün), KG 2000
liefern und in vorhandenen Graben verlegen,
inkl. Bettung und Abdeckung mit Sand;
Zulage für Formteile = 0,5 m pro Stück
Menge: 40,000 m

**03.08 Reduzierstück DN 150-100**
Erforderliches Reduzierstück für PP-Rohre
nach DIN EN 1852, DN 150-100
liefern und in vorhandenen Graben verlegen,
inkl. Bettung und Abdeckung mit Sand.
Menge: 10,000 St

**03.09 Reduzierstück DN 200-150**
Erforderliches Reduzierstück für PP-Rohre
nach DIN EN 1852, DN 200-150
liefern und in vorhandenen Graben verlegen,
inkl. Bettung und Abdeckung mit Sand.
Menge: 2,000 St

**03.10 Anschluß KG-Rohr an Grundleitung**
Anschluss der Entwässerungsleitung aus KG-Rohr
DN 100-150 an vorhandene KG-Grundleitung DN 150-250
Anschluss ist sorgfältig abzudichten
Menge: 2,000 St

**03.11 Anschluß KG-Rohr an Fallrohr Gebäude**
Anschluss der Entwässerungsleitung aus KG-Rohr DN 100
an vorhandenes Fallrohr von Gebäude.
Anschluss ist sorgfältig abzudichten
Menge: 6,000 St

**03.12 Schachtanschluss herstellen bis DN 150**
Für Entwässerungsleitung bis DN 150 an vorh.
Kontrollschacht DIN 4034-1 mittels Kernbohrung und
Dichtungselement Forsheda oder gleichwertig.
Anschluss Rohrdurchmesser bis DN 150.
Menge: 2,000 St

**03.13 Schachtanschluss herstellen bis DN 200**
Für Entwässerungsleitung bis DN 200 an vorh.
Kontrollschacht DIN 4034-1 mittels Kernbohrung und
Dichtungselement Forsheda oder gleichwertig.
Anschluss Rohrdurchmesser bis DN 200.
Menge: 1,000 St

**03.14 Kontrollschacht mit Boden DN 400, T= 50-100cm**
Schachtbauwerk mit Boden als Kontrollschacht
für Regenwasserleitungen aus PP (Polypropylen) DN 400
bestehend aus:
1 Stk. PP-Schachtboden inkl. Dichtring für Steigrohr DN 400,
mit 4 Anschlussmöglichkeiten DN 150
Anschlüsse: 2 Stk. gerade, 2 Stk. 45°Grad
1 Stk. Steigrohr DN 400 aus PP (grün)
Schachttiefe gesamt: 50-100cm
liefern, Steigrohr auf planmäßige Höhe kürzen und unter
Verwendung von Gleitmittel lot- und höhengerecht einbauen.
Notwendige Erdarbeiten mit Wiederverfüllung ausführen. Überschüssiges Material geht in Eigentum des AN und
ist zu beseitigen.
inkl. Deponiegebühr.
(Ostendorf Kunststoffe oder glw.)
Menge: 2,000 St

**03.15 Schachtabdeckung, DN 400, Klasse B 125, liefern und versetzten**
Schachtabdeckung DN 400, Klasse B 125,
Gussabdeckung inkl. Rahmen aus Gusseisen,
ohne Lüftungsöffnungen liefern und höhengerecht auf Sauberkeitsschicht aus Beton, Dicke 10cm versetzen.
Menge: 2,000 St

**03.16 Schachtbauwerk DN1000 Kontrollschacht, Tiefe 1,30 m, Gerinne DN 150**
Schacht aus Beton-/Stahlbetonfertigteilen DIN EN 1917
und DIN V 4034-1, rund, DN 1000,
bestehend aus:
1 St. Schachtunterteil mit Boden H = 50 cm
mit Gerinne DN 150, gebogen, gerade oder Abzweigung
nach Angaben AG. bzw. Aufmass vor Ort.
1 St. Schachthals H = 60 cm
einläufiger Steigeisengang mit Steigbügeln DIN 19555,
aus Stahl.
einschl. Auflagerringe für Ausgleich Schachthöhe bis
ca. 20 cm unter geplante Geländehöhe
Schachttiefe bis 1,30 m
liefern und auf Sauberkeitsschicht (D >/= 20 cm)
fachgerecht versetzen. Einschließlich Auskofferung des
Arbeitsraumes, Verdichten der Koffersohle, Einbringen
der Sauberkeitsschicht, Wiederverfüllen und Verdichten des
Arbeitsraumes sowie höhengerechter Einbau oder Abfuhr
der überschüssigen Erdmassen auf AN Kippe.
Einschl. aller erforderlichen Erdarbeiten.
Menge: 2,000 St

**03.17 Schachtabdeckung DN 800, Klasse D 400, ohne Lüftungsöffnungen**
Schachtabdeckung Klasse D 400 nach DIN EN 124,
bestehend aus Betonrahmen mit Zarge aus Gusseisen,
Deckel aus Gusseisen ohne Lüftungsöffnungen und Betonfüllung nach DIN 4271 und Schmutzfänger F
nach DIN 1221, liefern und höhengerecht,
auf Mörtelbettung, MGR III versetzen.
Einschließlich Lieferung und Einbau von Ausgleichsringen.
Aufsatzhöhe bis 30 cm
Menge: 4,000 St

**03.18 Straßenablauf 300/500, C 250, niedere Bauform, mit Anschluss**
Straßenablauf, bestehend aus Boden 1a, Zwischenteil,
Schaftkonus, Auflagerring, verzinktem Eimer nach DIN
4052, Ablauf OD 160 mit Dichtring,
Aufsatz 300/500 der Klasse C 250 nach DIN EN 124,
Rahmen und Rost aus Gusseisen als Pultform liefern und
nach DIN 19594, auf 10 cm dicker Sauberkeitsschicht aus
Beton C 12/15 versetzen. Betonteile auf Dünnbettmörtel
und Aufsatz auf Normalbettmörtel setzen.
Rost mit enger Schlitzweite 15 bis 22 mm, für niedere Bauform.
inkl. Ablauf an bestehende, dafür vorgesehene
KG-Rohr Leitung anschließen.
Menge: 4,000 St

**03.19 Entwässerungsrinne NW 100, D 400, Länge 100cm, mit Eigengefälle**
Entwässerungsrinne NW 100, Faserfix KS 100
mit Sohlgefälle 0,6%, Typ 1-19 nach Angaben AG/Planung, Rinnenunterteil aus faserbewehrtem Beton, Belastungsklasse
A15 - F 900 nach DIN 19580/EN 1433, CE-konform
mit verzinkter Stahlzarge und schraublosem Schnellverschluss SIDE-LOCK für schnelle und einfache Montage der Abdeckung, zusätzlich Knebelverschraubung möglich, 8-fache Arretierung, mit Dichtungsfalz, LxBxH 1000x160x160-274 mm.
liefern und in Betonfundament C20/25, Dicke= 20 cm versetzen,
inkl. Guss-Längsstabrost SA 9mm, schwarz, KTL-beschichtet, mit Längsschubsicherung und 2-fach Verschraubung
inkl. aller Passstücke. Belastungsklasse C250. Rutschhemmklasse mind. R11

einschließlich der erforderlichen Anfangs- bzw.
Endscheiben liefern und gemäß Herstellervorschrift
höhen- und fluchtgerecht einbauen.
einschl. erforderlicher Erdarbeiten, Bodenklasse 3 bis 5

Leitfabrikat Vorschlag:
HAURATON GmbH & Co. KG
Werkstrasse 13
D-76437 Rastatt
oder gleichwertig

angebotenes Fabrikat:

'....................................'

(vom Bieter einzutragen, fehlt der Eintrag kommt das
ausgeschriebene Erzeugnis bzw. Fabrikat zum Einsatz)
Menge: 2,000 m

**03.20 Einlaufkasten für Entwässerungsrinne NW 100, D 400**
Einlaufkasten NW 100, Faserfix KS 100
aus faserbewehrtem Beton, Belastungsklasse A 15-F900 nach DIN 19580/EN 1433, CE-konform, mit verzinkter Stahlzarge und schraublosem Schnellverschluss SIDE-LOCK, 4-fache Arretierung, 3-seitige Anschlussmöglichkeit DN/OD 110,
seitlich mit integriertem KG-Rohranschluss DN/OD 110, mit Schmutzfangeimer aus Kunststoff und zwei Stirnwänden aus Kunststoff, geeignet für beidseitigen Rinnenanschluss.
liefern und in Betonfundament C20/25, Dicke= 20 cm versetzen,
inkl. Guss-Längsstabrost SA 9mm, schwarz,KTL-beschichtet, mit Längsschubsicherung und 2-fach Verschraubung
inkl. aller Passstücke. Belastungsklasse C250. Rutschhemmklasse mind. R11
einschl. erforderlicher Erdarbeiten, Bodenklasse 3 bis 5
einschl. ausbrechen der Seitenwände für Anschluss Rinne.

Leitfabrikat Vorschlag:
HAURATON GmbH & Co. KG
Werkstrasse 13
D-76437 Rastatt
oder gleichwertig

angebotenes Fabrikat:

'....................................'

(vom Bieter einzutragen, fehlt der Eintrag kommt das
ausgeschriebene Erzeugnis bzw. Fabrikat zum Einsatz)
Menge: 1,000 St

**03.21 Hofablauf 400/400, B 125, DN 160, mit Anschluß**
Hofablauf als Punktentwässerung 400/400/500 mm,
Fabrikat: FASERFIX POINT KS 40/40,
1-teilig, aus faserbewehrten Beton, Belastungsklasse
min. D 400 gemäß DIN EN 1433.
mit KG-Muffe mit Dichtung DN/OD 160, mit Geruchsverschluss, Schmutzfangeimer aus Aluminium und GUGI-Guss-
Längsstabrost aus Gusseisen mit KTL-Beschichtung, schwarz, mit schraublosem Schnellverschluss SIDE-LOCK,
L/B/H 400x400x500 mm
Anschlusshöhe Ablauf Sohle: 38 cm von OK Abdeckung
komplett liefern und nach Herstellerangaben auf Betonfundament  C12/15, Dicke 15 cm setzen.
inkl. Ablauf an bestehende, dafür vorgesehene
KG-Rohr Leitung anschließen.

Leitfabrikat-Vorschlag:
HAURATON GmbH & Co. KG
Werkstrasse 13
D-76437 Rastatt
oder gleichwertig

angebotenes Fabrikat:

'....................................'

(vom Bieter einzutragen, fehlt der Eintrag kommt das
ausgeschriebene Erzeugnis bzw. Fabrikat zum Einsatz)
Menge: 1,000 St

**03.22 Hofablauf 300/300, B 125, DN 100, mit Anschluß**
Hofablauf als Punktentwässerung 300/300/400 mm,
Fabrikat: FASERFIX POINT KS 30/30,
1-teilig, aus faserbewehrten Beton, Belastungsklasse
min. D 400 gemäß DIN EN 1433.
mit KG-Muffe mit Dichtung DN/OD 100, mit Geruchsverschluss, Schmutzfangeimer aus Aluminium und GUGI-Guss-
Längsstabrost aus Gusseisen mit KTL-Beschichtung, schwarz, mit schraublosem Schnellverschluss SIDE-LOCK,
L/B/H 300x300x400 mm
Anschlusshöhe Ablauf Sohle: 32 cm von OK Abdeckung
komplett liefern und nach Herstellerangaben auf Betonfundament  C12/15, Dicke 15 cm setzen.
inkl. Ablauf an bestehende, dafür vorgesehene
KG-Rohr Leitung anschließen.

Leitfabrikat-Vorschlag:
HAURATON GmbH & Co. KG
Werkstrasse 13
D-76437 Rastatt
oder gleichwertig

angebotenes Fabrikat:

'....................................'

(vom Bieter einzutragen, fehlt der Eintrag kommt das
ausgeschriebene Erzeugnis bzw. Fabrikat zum Einsatz)
Menge: 3,000 St

**03.23 Schachtabdeckung angleichen, 20 cm**
vorhandene Schachtabdeckung nach DIN EN 124,
rund, abnehmen und höhen- und fluchtgerecht,
vermörtelt wiedereinbauen.
Betonausgleichsringe liefern und zur Angleichung
auf vorh. Schachtkonus einbauen.
Aufsatzhöhe bis 20 cm
Menge: 6,000 St

**03.24 Kabelverteilerschacht, 65/40/80cm**
Kabelverteilerschacht liefern und einbauen
Schacht-Innenmaß: ca. 65/40/80 cm, LxBxH
aus Polymerbeton oder Beton, Schachtkörper ohne Boden,
mit Stahlrahmen und Stahlabdeckung, zum bündigen Einbau in Pflasterbelag oder Vegetationsfläche.
Mit allseitigen Vorformungen DN 50/100/150
für Leitungsanschlüsse.
Mit Deckel für Kabelverteilerschacht, Beton-Guss Kl. B
ohne Belüftung.
Auf eine ausreichende Sickerpackung (d >/= 20 cm)
fachgerecht versetzen. Einschließlich Auskofferung des
Arbeitsraumes, Verdichten der Koffersohle, Einbringen
der Sickerpackung, Wiederverfüllen und Verdichten des
Arbeitsraumes sowie höhengerechter Einbau oder Abfuhr
der überschüssigen Massen auf AN Kippe.
Einschl. aller Erdarbeiten und sanddichtes Verschließen
der Leitungseinführungen.

Abmessungen lichtes Innenmaß ca.:
Bauteillänge: 65 cm
Bauteilbreite: 40 cm
Bauteilhöhe: 80 cm
Menge: 5,000 St

**03.25 Pressringdichtung, Wanddurchführung DN 150**
Pressringdichtung, Wanddurchführung DN 150
für wasserdichte Mauerdurchführung bis 1,5 bar
bestehend aus zwei Platten mit Montagematerial aus
Edelstahl und einer Gummieinlage aus EPDM
(Ethylen-Propylen-Dien-Elastomer), zum Einsetzen in
Kernbohrung, für Rohrleitungen oder Kabel.
Rohr-/ Kabeldurchmesser DA bis ca. 160 mm
Innendurchmesser Kernbohrung D= bis ca. 250 mm

einschließlich Herstellen der Kernbohrung D= bis ca. 250 mm
Wandstärke Beton, bis ca. 25-35 cm

Erzeugnis nach Wahl des Bieters
angebotenes Fabrikat:

'.............................................'
(vom Bieter einzutragen)
Menge: 3,000 St

**03.26 Kabelschutzrohr DN 75**
Kabelschutzrohr DN 75, innen glatt, außen gewellt
mit Muffe (sanddichte Ausführung)
(Kabuflex-R oder gleichwertig)
zur bauseitigen Verlegung von
Elektrokabeln in vorhandenen Leitungsgraben
liefern und in Bettung Typ 1 einschließlich
Seitenverfüllung und Abdeckung aus körnigen,
ungebundenen Baustoffen nach DIN EN 1610 verlegen.
Material: PE, Ø 75 mm, inkl. Zugdraht.
Menge: 150,000 m

**03.27 Kabelschutzrohr DN 100**
Kabelschutzrohr DN 100, innen glatt, außen gewellt
mit Muffe (sanddichte Ausführung)
(Kabuflex-R oder gleichwertig)
zur bauseitigen Verlegung von
Elektrokabeln in vorhandenen Leitungsgraben
liefern und in Bettung Typ 1 einschließlich
Seitenverfüllung und Abdeckung aus körnigen,
ungebundenen Baustoffen nach DIN EN 1610 verlegen.
Material: PE, Ø 100 mm, inkl. Zugdraht.
Menge: 400,000 m

**03.28 Trassenwarnband für Leitungen**
Trassenwarnband liefern und verlegen,
für Kabelleerrohre (Strom-/Telekom- und Datenkabel)
Höhenlage des Warnbandes nach Angabe des AG.
Menge: 550,000 m

**03.29 Lampenfundament aus Kunststoffrohr DN 300, L = 100 cm, Beleuchtung**
Lampenfundament aus Kunststoffrohr DN 300 mm
(DA ca. 350 mm), Länge 100 cm,
liefern und als Fundament für Lichtmasten gem.
Angaben des AG einschließlich Betonfundament C16/20
herstellen. Das ankommende KSR DA 80 oder 110 ist in
das Fundament einzubinden.
Notwendige Erdarbeiten mit Wiederverfüllung ausführen.
Überschüssiges Material wird Eigentum des AN
und ist zu beseitigen.
Menge: 7,000 St

**03.30 Beton - Stabstahl 500 S**
*** Bezugsbeschreibung
Baustahl nach Stahllisten, Bewehrungsplänen und Angabe
des Statikers bzw. der Bauleitung liefern und einbauen.
Der Verschnitt und das evtl. Biegen sind in den Preisen enthalten. Abrechnung erfolgt nach Stahllisten des Statikers und unterschriebenen Rapporten bei Nachlieferung bzw. örtlichen Anweisungen.
Beton - Stabstahl 500 S
Menge: 125,000 kg

**03.31 Baustahlgewebe 500 M**
*** wie Position 03.30
Menge: 125,000 kg

**03.32 Stahlbeton für Streifenfundament, T-80 cm**
Stahlbeton für Streifenfundament, gegen Grund betoniert, liefern, einbauen und verdichten.
Fundamentbeton C25/30, XC4, WF
Gesamttiefe: ca. 60-80 cm, Breite ca. 30-40 cm
Einbauhöhe Beton: 60-80 cm
Lieferung und Einbau der Bewehrung wird gesondert vergütet.

Betonfundament nach Angaben AG Höhen/- und
Fluchtgerecht versetzen.
Menge: 5,000 m³

### Titel 04 Betonfertigteile und Mauern

**04.01 Unterbau für Mauerscheiben herstellen**
Unterbau für Mauerscheiben auskoffern,
planieren und verdichten, Aushubtiefe bis 150 cm
Aushub seitlich lagern und wiedereinbauen,
Kiesschotter 0/45 als Fundament, ca. 30 cm stark
einbauen und verdichten.
Breite: ca. 100-150 cm
Abrechnung nach lfm
Abrechnung / Lieferung Kiesschotter in separater Position.
Menge: 30,000 m

**04.02 Mauerscheibe H= 55 cm, BL 99 cm liefern und versetzen**
*** Bezugsbeschreibung
Mauerscheibe liefern und versetzen.
Höhe: 55 cm
Baulänge: 99 cm
Dicke: 12 cm
Betongüte C 30/37 mit Luftporenbildner,
Erhöhter Frost- und Tausalzwiderstand
für den Einsatz in Verkehrsflächen (nach XF4),
Expositionsklassen XF4, XD2, XS 2, XC 4,
Lastfall nach Definition des Herstellers
Farbe: steingrau
Oberfläche: Sichtbeton glatt, ohne Zwischenfuge (Scheinfunge)
Sichtbetonqualität (mind. SB 3), rundum schalungsglatt, gleichmäßige Dicke

Mauerscheibe liefern und auf Betonfundament C20/25,
Dicke 25 cm, versetzen.
Bettungsmörtel MG III, 5 cm dick, herstellen.
Stoßfugen gegen ausfließendes Hinterfüllmaterial
und Wasser abdichten (Folienstreifen Breite ca. 10 cm, Rückseitig anbringen).
inkl. lagenweise Hinterfüllen mit vorh. Material,
Lieferung von Kies/Schotter wird in separater Pos. vergütet.
Der statische Nachweis ist vor Ausführung zu erbringen.
Die Aufwendungen hierfür sind einzurechnen.
inkl. erforderlicher Grab- und Erdarbeiten.
Menge: 10,000 St.

**04.03 Mauerscheibe H= 80 cm, BL 99 cm liefern und versetzen**
*** wie Position 04.02
Mauerscheibe liefern und versetzen.
Höhe: 80 cm
Baulänge: 99 cm
Dicke: 12 cm
Menge: 5,000 St.

**04.04 Mauerscheibe H= 130 cm, BL 99 cm liefern und versetzen**
*** wie Position 04.02
Mauerscheibe liefern und versetzen.
Höhe: 130 cm
Baulänge: 99 cm
Dicke: 12 cm
Menge: 8,000 St.

**04.05 Unterbau für Natursteinmauern herstellen**
Unterbau für Natursteinmauern auskoffern,
planieren und verdichten, Aushubtiefe bis 100 cm
Aushub seitlich lagern und wiedereinbauen,
Kiesschotter 0/45 als Fundament, ca. 30 cm stark
einbauen und verdichten.
Breite: ca. 70 cm
Abrechnung nach lfm
(bei terrassierten Mauern nur die untere Terrasse),
Abrechnung / Lieferung Kiesschotter in separater Position.
Menge: 10,000 m

**04.06 Natursteinmauer, Würzburger Muschelkalk, H= 30-35 cm**
Muschelkalk Quaderstein gespalten,
Würzburger als Natursteinmauer, ein- und mehrreihig
Freie Höhe der Mauer: ca. 30-70 cm
Maße der Steine: Höhe ca. 30-35 cm, Breite ca. 30-35 cm Länge: ca. 30-60 cm, maßhaltige Sortierung!
liefern und standfest verbauen,
Bettung: Sauberkeitsschicht aus Beton, Dicke= 10 cm
geringe Spaltmaße beachten, Steine bündig aneinander setzen.
Menge: 8,000 to

### Titel 05 Wegebau, Belagsarbeiten und Mauern

**05.01 Kies-/ Schottertragschicht 0/45, für Beläge und Unterbau**
Kies- / Schottertragschicht, 0/45,
Zusatz von gebrochenen Mineralstoffen,
Baustoffgemisch ohne RC-Baustoffe und industriell
hergestellte Gesteinskörnungen.
ZTV SoB-StB, Belastungsklasse RStO 12 Bk 0,3 Verdichtungsgrad mind. DPr 1,03,
Verformungsmodul EV2 auf der Oberfläche mind. 100 MPa,
liefern und höhen- und profilgerecht einbauen.
Einbaudicke verdichtet: bis 100 cm
Einbaubereich: Belagsflächen, Einfassungen,
Stufen und Mauern
Abrechnung nach Aufmaß / Auftragsprofilen
Umrechnungsfaktor laut Vorbemerkungen:
1,0 m³ = lose 1,80t/verdichtet 2,15t)
Menge: 500,000 m³

**05.02 Schottertragschicht unter Asphalt 0/32**
Schottertragschicht ZTV SoB-StB, Belastungsklasse
RStO 12 Bk 1,0, Verdichtungsgrad mind. DPr 1,03,
Verformungsmodul EV2 auf der Oberfläche mind. 120 MPa,
aus Baustoffgemisch für Schottertragschicht, ohne
RC-Baustoffe, Körnung 0/32, Schichtdicke 15 cm,
abgerechnet wird nach Auftragprofilen,
Ausführung gemäß Zeichnung.
Einbaubereich: unter Asphaltflächen
Menge: 80,000 m³

**05.03 Kies 16/32, in Traufstreifen**
Kies 16/32 gewaschen,
in Traufstreifen, unter Gitterroste und Außentreppen
liefern und höhengerecht einbauen.
Farbe: grau
Dicke: ca. 20 cm
Breiten: ca. 15-200 cm
Menge: 35,000 m²

**05.04 Bandstahleinfassung 250/5 mm, Beläge, verzinkt**
Bandstahleinfassung FL DIN 1017,
Flachstahl 250/5 mm, feuerverzinkt, liefern und einbauen,
in Teilstücken bis 5,00 m Länge,
einbetoniert in Betonfundament C 12/15, Dicke 15 cm
incl. aller Grabarbeiten und Passschnitte
OK Bandstahl bündig mit OK Belagsfläche
oder 2 cm erhöht als wasserführende Kante
Bereich: Einfassung Beläge
teilweise in Rundungen, Radien > 3,5 m
Menge: 110,000 m

**05.05 Zulage Bandstahleinfassung 250/5 mm, Radien <3,5 m**
Zulage zu Pos. 05.04 Bandstahleinfassung 250/5 mm
für maschinelles Vorbiegen in eng geschwungenen Bögen.
variierende Radien < 3,5 m gemäß Angaben AG/Architekt.
Menge: 10,000 m

**05.06 Granitbordstein, B6, 12x25-28x100cm, gestrahlt**
Granitbordstein DIN EN 1343, liefern und belagseben
oder mit Anschlag versetzen.
Maße DIN 482, Form B6, gerader Stein
Breite 120 mm, Höhe 250 mm, Länge 1000 mm
Material: Granit, grau, fein- bis mittelkörnig
frei von Eisen, allseits gesägt und gestrahlt.
Naturstein nach TL Pflaster-StB auf 20 cm dickem
Fundament aus Beton C 20/25 gemäß DIN 18318
einschließlich Rückenstütze beidseitig, Breite 15 cm und der erforderlichen, von Fundamentsohle bis OK Pflasterstein durchgehenden Bewegungsfugen mit dauerelastischer Fugenmasse im Abstand von höchstens 8 m herstellen.
Fugen mit Fertigzementmörtel verfüllen,
Druckfestigkeitf ck,cube des Mörtels min. 50 N/mm2,
Zement Art CEM I, max. w/z 0,50, frost-/tausalzbeständig.
einschl. erforderlicher Erdarbeiten.
inkl. erforderlicher Zuschnitte
Menge: 140,000 m

**05.07 Großsteinzeile 1-reihig, Granit 14-16/16/16cm, gestrahlt**
Großsteinzeile 1-reihig aus Natursteinen DIN EN 1342,
liefern und eben oder mit Höhenversatz als Abschlusszeile
an Weg- und Platzflächen in Beton versetzen.
Material: Granit, grau, fein- bis mittelkörnig, frei von Eisen
Bearbeitung: Kanten gespalten/gesägt
Oberfläche: gestahlt
Maße L/B/H 140-160/160/160 mm
Naturstein nach TL Pflaster-StB auf 20 cm dickem
Fundament aus Beton C 20/25 gemäß DIN 18318
einschließlich Rückenstütze beidseitig, Breite 15 cm und der erforderlichen, von Fundamentsohle bis OK Pflasterstein durchgehenden Bewegungsfugen mit dauerelastischer Fugenmasse im Abstand von höchstens 8 m herstellen.
Fugen mit Fertigzementmörtel verfüllen,
Druckfestigkeitf ck,cube des Mörtels min. 50 N/mm2,
Zement Art CEM I, max. w/z 0,50,
frost-/tausalzbeständig.
einschl. erforderlicher Erdarbeiten.
inkl. erforderlicher Zuschnitte
Menge: 40,000 m

**05.08 Großsteinzeile 2-reihig, Granit 14-16/16/16cm, gestrahlt**
Großsteinzeile 2-reihig aus Natursteinen DIN EN 1342,
liefern und eben oder als wasserführende Abschlusszeile
an Weg- und Platzflächen in Beton versetzen.
Bei Ausführung als Homburger Kante Höhenversatz
von ca. 2-5 cm. Breite ca. 34 cm.
Material: Granit, grau, fein- bis mittelkörnig, frei von Eisen
Bearbeitung: Kanten gespalten/gesägt
Oberfläche: gestahlt
Maße L/B/H 140-160/160/160 mm
Naturstein nach TL Pflaster-StB auf 20 cm dickem
Fundament aus Beton C 20/25 gemäß DIN 18318
einschließlich Rückenstütze beidseitig, Breite 15 cm und der erforderlichen, von Fundamentsohle bis OK Pflasterstein durchgehenden Bewegungsfugen mit dauerelastischer Fugenmasse im Abstand von höchstens 8 m herstellen.
Fugen mit Fertigzementmörtel verfüllen,
Druckfestigkeitf ck,cube des Mörtels min. 50 N/mm2,
Zement Art CEM I, max. w/z 0,50,
frost-/tausalzbeständig.
einschl. erforderlicher Erdarbeiten.
inkl. erforderlicher Zuschnitte
Menge: 80,000 m

**05.09 Vorderkante der Randeinfassung fasen/brechen**
Vorderkante der Randeinfassung aus Granitpflasterstein
oder Granitbordstein DIN EN 1343 brechen, fasen,
Fase ca. 2 cm.
Menge: 80,000 m

**05.10 Betonpflasterbelag ausbauen, säubern und wiedereinbauen**
Vorhandenen Betonpflaster im Anschlußbereich an neu hergestellte Flächen und in bestehenden Pflastersenken aufnehmen und säubern.
Vorhandenes Sand-/Splittbett höhengerecht nachplanieren, fehlenden Splitt/Sand 0/5 liefern und Pflaster profilgerecht wieder verlegen.
Einschließlich aller Nebenarbeiten, Wiederverfüllen der
Fugen mit Sand 0/2 mm, Einschwemmen und Rammen bis
zum völligen Fugenschluß und aller Materialien.
Nicht eingeschwemmter Sand wird Eigentum des AN und ist
zu beseitigen.
Pflasterformat: ca. 10/15-20/25cm
Steinstärke ca. 5-8 cm
Menge: 20,000 m²

**05.11 Betonpflaster 30/15/8cm, Wege**
Betonpflaster als sickerfähigen Belag verlegen,
Pflastersteine aus Beton, DIN EN 1338 Typ KID
nach TL Pflaster StB06
System: SPIRELL FERA VS4
Oberfläche: edelstahlkugelgestrahlt
Größe: 30 x 15 cm
Steindicke: 8 cm
Farbton: Beige, Nr.123

Betonpflastersteine aus CO2-neutraler Produktion.
Vorsatz aus Naturstein, feinkörnige Mischungsrezeptur, Alpine Moräne, Einfärbung durch UV-beständige anorganische Pigmente, mit umlaufender Fase 3mm x 30° abgeschrägt. Angeformte Verzahnungs-Abstandhalter 3 mm Breite, 70 mm Höhe abgeschrägt an vier Steinseiten.
Frost-Tausalzbeständigkeitsklasse 3
Abriebwiderstandsklasse 4
Rutschfestigkeitsklasse: R12

Leitfabrikat Vorschlag:
braun-steine GmbH
Hauptstraße 5-7,
73340 Amstetten
Telefon: 07331/3003-0
e-mail: info@braun-steine.de
oder gleichwertig

angebotenes Fabrikat:

'................................................'
(vom Bieter einzutragen, fehlt der Eintrag kommt das
ausgeschriebene Erzeugnis bzw. Fabrikat zum Einsatz)

liefern und verlegen, in versetzten Reihen nach
Verlegeplan im Halbverband,
in nicht zusammenhängenden Flächen,
inkl. Halbstein/Anfänger (15/15/8)
Bettung: Splitt 2/5, Dicke: 5 cm
verfugen mit Splitt 1/3 und abrütteln.
Menge: 185,000 m²

**05.12 Zulage Betonpflaster 30/15/8cm, Rampe Kellerabgang**
Zulage zu Pos. 05.11 Betonpflaster 30/15/8 cm,
für das Verlegen im Bereich Rampe Kellerabgang.
Breite: 1,20m - 1,50m zwischen zwei aufgehenden Wänden.
Neigung ca. 6 %
Menge: 15,000 m²

**05.13 Betonpflaster 20/20/8 cm, PKW-Stellplätze**
*** Bezugsbeschreibung
Betonpflaster als sickerfähigen Belag verlegen,
Pflastersteine aus Beton, DIN EN 1338 Typ KID
nach TL Pflaster StB06
Rainplus LP - Prägo
Größe: 20 x 20 cm, (Anfängerstein 20/10/8 cm)
Steindicke: 8 cm
Farbton: steingrau
Oberfläche: gestrahlt (prägo)
Rutschfestigkeitsklasse: R13

Betonpflastersteine mit Vorsatzbeton mit mindestens 400 kg Zementgehalt/m³, gefaste Kanten, Gleitwiderstand USRV > 65 4-seitige Verschiebesicherung, Abstandnocken in abgestufter Tiefe 3/4 mm Fugenfüllraum > 265 mm³ (Mittelwert pro cm Länge und cm Höhe), Versickerungsleistung im Neuzustand
> 1350 l/s x ha. Frost- und Tausalzwiderstand erhöht nach DIN 1338 LP,- Erhöhte Frühfestigkeit (Einbaufähig 14-Tage nach Produktion). Betonzusatzmittel zur Verminderung des Ausblühverhaltens.
Bei Verwendung mineralischer Farbstoffe, haben diese eine erhöhte UV-Beständigkeit.

Leitfabrikat-Vorschlag:
LITHONPLUS GMBH & CO. KG
Zentrale Lingenfeld:
Karl-Lösch- Straße 3
67360 Lingenfeld
Telefon: 06344/949-0
Telefax: 06344/949-125
oder gleichwertig

angebotenes Fabrikat:

'......................................'
(vom Bieter einzutragen, fehlt der Eintrag kommt das
ausgeschriebene Erzeugnis bzw. Fabrikat zum Einsatz)

liefern und verlegen, in versetzten Reihen nach
Verlegeplan im 1/2 Verband,
in nicht zusammenhängenden Flächen,
inkl. Anfängerstein (20/10/8 cm)
Achtung sickerfähige Bauweise!
Bettung: Splitt 2/5, Dicke: 5 cm
verfugen mit Splitt 1/3 und abrütteln.
Menge: 350,000 m²

**05.14 Betonpflaster 20/20/8 cm, Gliederungsstreifen, anthrazit**
*** wie Position 05.13
Gliederungsstreifen zur Einteilung der PKW-Stellplätze
Größe: 20 x 20 cm,
Steindicke: 8 cm
Farbton: anthrazit
Oberfläche: gestrahlt (prägo)
Rutschfestigkeitsklasse: R13
Abrechnung nach verlegten Einzelsteinen!
Menge: 300,000 St

**05.15 Schnittkanten Pflaster/Platten**
Schnittkanten für Betonpflaster und Terrassenplatten
bis 10 cm Stärke, in Randbereichen und Einbauten.
Ausführung mit Diamantnassschneide.
Schneidearbeiten nicht auf neu hergestelleten Belägen ausführen, Untergrund schützen.
Menge: 130,000 m

**05.16 Beton-Rückenstütze / Betonstützkeil**
Betonstützkeil für nicht befahrenen Belagsflächen,
aus Beton C 12/15, Dicke ca. 10-15 cm,
bis 3 cm unter OK-Belag herstellen.
Keilneigung 1:1,5
Inkl. aller Materialien und Nebenarbeiten.
Menge: 30,000 m

**05.17 Schotterrasen Nutzungkategorie N1, liefern und einbauen**
Schotterrasen nach FLL für Nutzungkategorie N1 herstellen.
Gebrauchsfertiges Spezialsubstrat aus Tonsplitt, Ton-, Kessel- und Lavasand, Muschelkalkschotter und gütegesichertem Kompost liefern und fachgerecht einbauen.
Schichtstärke: 15 cm
Korngröße: 0/22 mm
Verdichtbarkeit laut FLL Nutzungskategorie N1= 30 MN.
Spezialsubstrat profilgerecht auftragen und verdichten.
inkl. Feinplanie.
einschl. Einsaat mit RSM 5.1 Gräsermischung
für Parkplatzrasen in einem Arbeitsgang,
Saatgutmenge 25 g/m²,
Bereich: Zugang Spielplatz
Menge: 50,000 m²

**05.18 Dynamische Schicht der wassergebundenen Wegedecke einbauen**
Dynamische Schicht der wassergebundenen Wegedecke einbauen, in Wegen und Plätzen mit und ohne Einfassungen,
Belastungsklasse 0,3
dynamische Schicht ohne Bindemittel, Schichtdicke 6 cm,
nach vorgeschriebenen Höhen und Profilen,
unter Beigabe von Wasser statisch verdichten
(mit leichtem Gerät, 1 - 3 t pro lfdm. Bandagen),
Verdichtungsgrad mind. 97% DPr.
Ebenflächigkeit 1 cm unter 4 m Latte,
Einbau von Hand.
Dynamische Schicht aus Splitt-Brechsand-Gemisch
gemäß FLL-Fachbericht "Wassergebundene Wege",
Körnung 0/16 mm,
Verformungsmodul EV2 >= 80 MN/m2,
Oberflächenscherfestigkeit >= 50 kN/m2,
Wasserdurchlässigkeit (k-Wert) >= 36 l/m2 x h.
Umweltverträglichkeit nach BBschV und LAGA Z-0.
Herkunft: Bodensee-Moränekies, Tettnang.
Materialmuster ist vor Ausführung vorzulegen.
Menge: 75,000 m²

**05.19 Deckschicht der wassergebundenen Wegedecke einbauen**
Deckschicht der wassergebundenen Wegedecke einbauen,
in Wegen und Plätzen mit Einfassungen,
Belastungsklasse 0,3
Deckschicht ohne Bindemittel,
Schichtdicke in verdichtetem Zustand 4 cm,
nach vorgeschriebenen Höhen und Profilen,
unter Beigabe von Wasser statisch verdichten,
empfohlenes Walzengewicht ca. 0,8-2,5 to.
Deckschicht der wassergebundenen Wegedecke aus
Splitt-Brechsand-Gemisch gem. FLL-Fachbericht "Wassergebundene Wege",
aus Hartgestein bzw. Hartkalk,
Farbe hellgrau-beige, nach vorzulegendem Muster,
aus verschiedenen Sanden und Edelsplitten gemischt,
Körnung 0/8 mm, Einbau von Hand.
Verdichtungsgrad mind. 97% DPr.
Ebenflächigkeit 1 cm unter 4 m Latte,
Wasserdurchlässigkeit (k-Wert) > 3,6 l/m2 x h,
Oberflächenscherfestigkeit > 50 kN/m2.
Umweltverträglichkeit nach Bundesbodenschutzverordnung
und LAGA Z-0.
Leistung einschließlich Nachverdichten ca. 10 bis 20 Tage nach Einbau zur Erlangung der Endfestigkeit.
Herkunft: Bodensee-Moränekies, Tettnang.
Materialmuster ist vor Ausführung vorzulegen.
Menge: 75,000 m²

**05.20 ATS aus AC 32 T S - 10 cm dick, Fahrspur Parkplatz**
Asphalttragschicht aus Asphalttragschichtmischgut
AC 32 T S nach ZTV Asphalt-StB
Dicke = 10,0 cm, Abrechnung nach Aufmaß.
Einbau mit Fertiger (bei nicht mit dem Fertiger
erreichbaren Flächen im Handeinbau).
Bereich: Fahrspur Zufahrt Parkplatz,
Anschlussbereiche Gehweg
Menge: 450,000 m²

**05.21 Anschluss mit anschmelzbarem Fugenband**
Anschluss an bestehende Decken oder Bauteile in der Dicke der Decksschicht mit anschmelzbarem Fugenband,
längs und quer.
Dicke der Deckschicht. 4,0 cm
Einzellängen bis 10 m
Breite des Fugenbandes: 10 mm
Nahtflanke mit heiß aufzubringendem,
polymermodifiziertem Bitumen volldeckend anstreichen
oder anspritzen. Menge: 50 g pro cm Schichtdicke.
Menge: 20,000 m

**05.22 Oberfläche ansprühen Bit.Befestigung**
Oberfläche der vorhandenen Unterlage für die aufzubringende bituminöse Zwischen- bzw. Deckschicht mit lösemittelarmer Bitumenemulsion (Haftkleber) ansprühen.
Oberfläche einer bituminösen Befestigung
Ausführung in Teilflächen manuell.
Bindemittel = C40BF1-S.
Bindemittelmenge = 300 g/m2.
Vor Einbau Asphaltdeckschicht.
Bereich: Fahrspur Zufahrt Parkplatz,
Anschlussbereiche Gehweg
Menge: 450,000 m²

**05.23 ADS aus AC 8 D N - 4,0 cm dick, Fahrspur Parkplatz**
Asphaltdeckschicht aus Asphaltbeton AC 8 D N
nach ZTV Asphalt-StB herstellen.
Dicke = 4,0 cm,  Abrechnung nach Aufmaß,
Einbau mit Fertiger (bei nicht mit dem Fertiger
erreichbaren Flächen im Handeinbau).
Bereich: Fahrspur Zufahrt Parkplatz,
Anschlussbereiche Gehweg
Menge: 450,000 m²

**05.24 Fahrbahnmarkierung ZTV-M, Behinderten- Parkplatzsymbol**
Fahrbahnmarkierung nach ZTV-M
Behinderten- Parkplatzsymbol, Farbe: weiß
Größe ca. 70x100 cm, gemäß StVO
aus Zweikomponenten-Markierungsfarbe oder vorgefertigter Thermoplastik.
auf vorhandenes Betonpflaster oder Asphaltfläche aufbringen.
inkl. Reinigung der Fläche und Haftvermittler aufbringen
Menge: 3,000 St

### Titel 06 Pflanzenlieferung und Vegetationstechnische Arbeiten

*Hinweis: Leitbeschreibung Pflanzung*
Pflanzenlieferung

Die Lieferung der Gehölze und Stauden erfolgt nach DIN 18916.
Alle Pflanzen sind in 1. Qualität entsprechend den
Gütebestimmungen für Baumschulpflanzen des BDB, der FLL
Richtlinien und den Gütebestimmungen für Stauden der
FLL zu liefern.
Die Lieferbaumschule und die liefernde Staudengärtnerei
ist auf der Liste Bietereintrage anzugeben.

Ein gegebenenfalls erforderlicher Einschlag der
Pflanzen hat gemäß DIN 18916 zu erfolgen. Der Einschlag
ist Nebenleistung und wird nicht gesondert vergütet.

Pflanzarbeiten

Nebenleistungen:
Die nachfolgend aufgeführten Leistungen gehören soweit
notwendig zur vertraglichen Leistung und sind in die
Einheitspreise einzurechnen:
a) das Abstecken und Kennzeichnen der Pflanzstellen,
b) das umgehende Entfernen von Steinen (Durchmesser
größer = 3 cm), Erdbrocken und Unrat von Flächen
außerhalb der Pflanzflächen, soweit sie beim
Pflanzvorgang angefallen sind,
c) das Entfernen aller Etiketten, Schnüre und Bänder
von den Pflanzen,
d) das umgehende Wässern der Gehölze nach der
Pflanzung.

Lieferbaumschule:

'................................................'
(vom Bieter einzutragen)

*Hinweis: Vegetationstechnische Arbeiten*
Bei vegetationstechnischen Arbeiten
(Oberboden, Pflanzung, Ansaat etc.)
sind folgende Vorschriften besonders zu beachten:
DIN 18320
DIN 18915 bis 18920
ZTV La StB, einschlägige Regelwerke der FLL

**06.01 Oberboden liefern**
Oberboden, nach DIN 18915, Bodengrupppe 2,
ohne Fremdstoffe, keine Teile von ausdauernden
Pflanzen. Anforderungen nach Bundesbodenschutzverordnung und LAGA Z0, liefern und im Baustellenbereich abladen.
Herkunftsnachweis ist zu erbringen.
Menge: 20,000 m³

**06.02 Oberboden bauseits, auftragen**
Oberboden geliefert oder bauseits vorhanden
in Vegetationsflächen (Pflanzflächen und Rasenflächen)
profilgerecht auftragen. Flächen teilweise leicht geneigt.
Flächen nicht zusammenhängend. Planum+/-5 cm
Dicke max. 10-25 cm nach Angaben AG
Menge: 200,000 m²

**06.03 Fräsen und Feinplanie der Vegetationsschicht**
Feinplanie für Vegetationsflächen und Rasenflächen herstellen.
Bodengruppe 2 bis 5 DIN 18915, Anschlüsse an Beläge wie Wege, Plätze und dergleichen 2 cm tiefer als Belagoberkante herstellen, zulässige Abweichungen von der Ebenheit +-2 cm.
Steine, mit einem Durchmesser von > 3,0 cm, schwer verrottbare Pflanzenteile, Unkräuter und Fremdkörper ablesen,
Dauerunkräuter ausgraben. inkl. lockern durch Fräsen.
Anfallendes Material aufnehmen, auf LKW des AN laden, transportieren und entsorgen. einschl. Deponiegebühr.
Abrechnung in der Abwicklung.
Menge: 200,000 m²

**06.04 Rasenansaat RSM 2.3**
Rasenfläche durch Ansaat herstellen,
Rasenansaat nach DIN 18917,
Saatgut in zwei Arbeitsgängen, über Kreuz, gleichmäßig
und ohne Entmischung aufbringen, einigeln und walzen.
Saatgutmischung: RSM 2.3, Gebrauchsrasen - Spielrasen
Saatgutmenge: 25 g/m²
Menge: 200,000 m²

**06.05 Pflanzssubstrat für Staudenpflanzungen, liefern und einbauen**
Pflanzssubstrat liefern und höhengerecht pflanzfertig einbauen.
Gebrauchsfertiges, strukturstabiles Pflanzsubstrat
bestehend aus:
unkrautfreiem Unterboden, gütegesichertem Gehölzhumus, Tonsand und mineralischem Tongranulat bzw. Lava.
Substrat bei Anlieferung frei von Wurzelunkraut und Wildunkrautsamen, natürliche Zuschlagsstoffe, homogene, strukturstabile Werksmischung.
Fremdstoffe wie Fliesen, Glas, Keramik und dgl. ≤ 0,3 %, Metalle, Kunststoffe ≤ 0,1 %.
Organische Substanz ≤ 30 %,
Einbaustärke: ca. 20-25 cm
Bereich: Staudenpflanzungen in Pflanzinseln

angebotenes Fabrikat:

'....................................'
vom Bieter einzutragen
Menge: 5,000 m³

**06.06 Sträucher Bestand, ausgraben, lagern, wieder einpflanzen**
Vorhandene Sträucher fachgerecht ausgraben
und zur Wiederverwendung an
geeigneter Stelle bauseits lagern und einschlagen.
Sträucher aus Einschlag aufnehmen und nach Angaben
des AG an neuem Standort innerhalb des Baufeldes fachgerecht einpflanzen, inkl. Rückschnitt.
Sträucher bis ca. 2,0 m Höhe

Ausführung nach Rücksprache mit der Bauleitung
Menge: 5,000 St

**06.07 Hecke Bestand, ausgraben, lagern, wieder einpflanzen**
Vorhandene Hainbuchen-Hecke fachgerecht ausgraben
und zur Wiederverwendung an geeigneter Stelle bauseits
lagern und einschlagen.
Heckenpflanzen aus Einschlag aufnehmen und nach Angaben
des AG an neuem Standort innerhalb des Baufeldes fachgerecht einpflanzen, inkl. Rückschnitt.
Junge Heckenpflanzung, Höhe ca. 150-175cm, Breite ca. 50cm
Pflanzabstand ca. 30cm (ca. 3 Pflanzen pro Meter)

Ausführung nach Rücksprache mit der Bauleitung
Menge: 20,000 m

**06.08 Carpinus betulus - Hainbuche 125-150, Hecke**
Carpinus betulus - Hainbuche
Heister, Heckenpflanze
im Container oder mit Ballen
Größe 125-150 cm
liefern und in herzustellendes Pflanzloch einpflanzen
Pflanzabstand 40cm (2,5 Pflanzen pro Meter)
Menge: 20,000 m

**06.09 Pflanzenlieferung Sträucher**
*** Pauschalposition
Pflanzenliefersumme Sträucher
bei Gewährung eines Preisnachlasses auf den
aktuellen Katalogpreis pauschal von '.........' %
auf die vorgesehene Liefersumme von € 1000,- Euro
Menge: 1,000 psch

**06.10 Pflanzarbeit Sträucher**
*** Pauschalposition
Pflanzarbeit Sträucher nach DIN 18916 für Pflanzenlieferung aus Liefer-Position durchführen. Die Leistung enthält u.a. lt. DIN
Antransport, evt. Einschlag auf der Baustelle,
Pflanzlochaushub sowie Untergrundlockerung,
Rückschnitt, Wässern.
'.........' % aus 1000,- Euro Pflanzensumme.
(Pflanzensumme = Lieferwert abzüglich Abschlag)
Menge: 1,000 psch

**06.11 Pflanzenlieferung Stauden und Beetpflanzen**
*** Pauschalposition
Pflanzenliefersumme Stauden und Beetpflanzen
bei Gewährung eines Preisnachlasses auf den
aktuellen Katalogpreis pauschal von '.........' %
auf die vorgesehene Liefersumme von € 500,- Euro
Menge: 1,000 psch

**06.12 Pflanzarbeit Stauden und Beetpflanzen**
*** Pauschalposition
Pflanzarbeit Stauden und Beetpflanzen nach DIN 18916 für Pflanzenlieferung aus Liefer-Position durchführen. Die Leistung enthält u.a. lt. DIN Antransport, evt. Einschlag auf der Baustelle,
Pflanzlochaushub sowie Untergrundlockerung,
Rückschnitt, Wässern.
'.........' % aus 500,- Euro Pflanzensumme.
(Pflanzensumme = Lieferwert abzüglich Abschlag)
Menge: 1,000 psch

**06.13 Kies 0/16 D=5 cm, mineralischer Mulch**
Kies 0/16, liefern und auftragen,
als Abdeckung (D= 5 cm) für Staudenbeete
Menge: 20,000 m²

**06.14 Rindenmulch 10/40, Heckenpflanzung**
Rindenmulch, güteüberwacht Gütezeichen RAL-GZ 250/1
Körnung RM mittel 10 - 40 mm liefern und als Mulchschicht/Abdeckung in Pflanzflächen auftragen.
Stärke der Decke 6-8 cm,
Feststellung der Dicke drei Wochen nach Andeckung.
Bereich: Hecke Hainbuche
Menge: 30,000 m²

### Titel 07 Fertigstellungspflege

*Hinweis: Fertigstellungspflege für Vegetationsflächen*
Fertigstellungspflege für Rasenflächen
nach DIN 18917 zur Erzielung eines abnahmefähigen
Zustandes durchführen.

Fertigstellungspflege für Pflanzflächen
nach DIN 18916 zur Erzielung eines abnahmefähigen
Zustandes durchführen. Die Abnahme erfolgt
ab dem letzten Drittel des Monats Juni, sofern
ein abnahmefähiger Zustand errreicht ist.
Die Abnahme ist förmlich zu beantragen.

Fallen während der Pflegezeit Pflanzen aus, so ist eine
kostenlose Ersatzlieferung in der erreichten Qualität
erforderlich. Es sind die jeweils in den einzelnen Positionen beschriebenen Pflegegänge im Jahreslauf durchzuführen.
Jeder Pflegegang ist anzumelden und von der Bauleitung
abnehmen zu lassen.
Die Pflege erstreckt sich über eine Vegetationsperiode in
Abhängigkeit der Pflanzung und Ansaaten.

**07.01 Wässern der Heckenpflanzungen, Hainbuche**
Wässern der Heckenpflanzungen aus Hainbuchen,
nach Bedarf bei Ausbleiben von Niederschlägen zur Sicherstellung einer ausreichenden Durchfeuchtung des Bodens in Abstimmung mit der Bauleitung.
Mindestwassermenge je Arbeitsgang/lfm 25l
Anzahl der Arbeitsgänge: 5
Wässerung mit geeignetem Wässerungsfahrzeug
oder mit Schläuchen.
Entnahme über bauseitige Wasseranschluss.
Die Kosten für das Wasser trägt der AG.

Der Einheitspreis muss für einen Arbeitsgang eingetragen werden, der Mengenansatz ist für die angegebene Anzahl
an Arbeitsgängen vervielfacht.
Natürliche Niederschläge sind bei der Bemessung der
Arbeitsgänge zu berücksichtigen.
Menge: 200,000 m

**07.02 Wässern der Solitär Sträucher**
Wässern der Solitär Sträucher, unter Berücksichtigung des Wasserbedarfs der jeweiligen Pflanzenart zur Sicherstellung einer ausreichenden Durchfeuchtung des Bodens in Abstimmung mit der Bauleitung.
Wassergabe pro Strauch: 10 l
Anzahl der Arbeitsgänge: 5
Wässerung mit geeignetem Wässerungsfahrzeug
oder mit Schläuchen.
Entnahme über bauseitigen Wasseranschluss.
Die Kosten für das Wasser trägt der AG.

Der Einheitspreis muss für einen Arbeitsgang eingetragen werden, der Mengenansatz ist für die angegebene Anzahl
an Arbeitsgängen vervielfacht.
Natürliche Niederschläge sind bei der Bemessung der
Arbeitsgänge zu berücksichtigen.
Menge: 50,000 St

**07.03 Wässern der Gebrauchsrasenfläche**
Wässern der Gebrauchsrasenfläche, nach Bedarf bei Ausbleiben von Niederschlägen zur Sicherstellung einer ausreichenden Durchfeuchtung des Bodens in Abstimmung
mit der Bauleitung.
Mindestwassermenge je Arbeitsgang/m² 10l
Anzahl der Arbeitsgänge: 5
Wässerung mit geeignetem Wässerungsfahrzeug
oder mit Schläuchen.
Entnahme über bauseitige Wasserhydranten.
Die Kosten für das Wasser trägt der AG.

Der Einheitspreis muss für einen Arbeitsgang eingetragen werden, der Mengenansatz ist für die angegebene Anzahl
an Arbeitsgängen vervielfacht.
Natürliche Niederschläge sind bei der Bemessung der
Arbeitsgänge zu berücksichtigen.
Menge: 1000,000 m²

**07.04 Rasen mähen**
Rasenfläche mähen,
Anzahl der Schnitte: 5 Stk.
Schnittfolge nach Wuchshöhe, Befahrbarkeit und
Abstimmung mit der Bauleitung
Schnittgut wird Eigentum des AN und ist zu beseitigen,
Abrechnung in der Abwicklung.

Der Einheitspreis muss für einen Arbeitsgang eingetragen werden, der Mengenansatz ist für die angegebene Anzahl
an Arbeitsgängen vervielfacht.
Menge: 1000,000 m²

### Titel 08 Ausstattung

**08.01 Mastaufsatzleuchte LED - incl. Lichtmast H= 6 m**
Mast-Außenleuchte, Fa. Trilux
Art. Nr. Jovie50-AB2L4LR-26-730-ET-BAE-26
Masthöhe: 6,00 m
Farbe Leuchte: anthrazit,  DB703
Farbe Mast: verzinkt
Mast-Außenleuchte in reduzierter, internationaler Formensprache und flacher Bauform. Mit intelligentem Label zum schnellen Aufrufen von Leuchten-Informationen mittels QR-Code. Kompakte Ausführung, Länge Leuchtenkopf 450mm. In Kombination mit der separat zu bestellenden Mastbefestigung als Mastaufsatzleuchte (Zopfmaß Ø 76 mm /
Ø 60 mm) oder Mastansatzleuchte (Zopfmaß Ø 42 mm / Ø 60 mm) zu verwenden. Die Neigung des Leuchtenkopfs ist einstellbar. Neigungswinkel für Ansatzmontage o°, -5°, -10°,
Neigungswinkel für Aufsatzmontage 0°, 5°, 10°, 15°.. Asymmetrisch breit strahlende Lichtstärkeverteilung zur Beleuchtung von Straßen nach P-Beleuchtungsklassen sowie M- Beleuchtungsklassen mit einem Straßenbreite-zu- Lichtpunkthöhe-Verhältnis von bis zu 2,0.
Bemessungslichtstrom 2.600 lm, Bemessungsleistung 19,0 W, Leuchten-Lichtausbeute 136 lm/W.
Allgemeiner Farbwiedergabeindex (CRI) > 70, ähnlichste Farbtemperatur (CCT) 3000 K.
Mittlere Bemessungslebensdauer LCLO (tq 25 °C) 100.000.
Die Lichtquelle ist entsprechend der Ökodesign-Anforderungen (VO (EU) 2019/2020) austauschbar.
Leuchtenkörper aus Aluminium-Druckguss. Farbe DB703 Anthrazit. Schutzklasse (EN 61140): 02, Schutzart (DIN EN 60529): 66, Stoßfestigkeitsgrad nach IEC 62262: IK09.
Gewicht: 4,1 kg. Länge der Anschlussleitung: 6 m.
Mit elektronischem Betriebsgerät und Leistungsreduzierung über Steuerphase. Reduzierung auf 50 % des Leuchtenlichtstroms nach Abschaltung der Steuerphase.
Das Betriebsgerät ist entsprechend der Ökodesign- Anforderungen (VO (EU) 2019/2020) austauschbar.

inkl. Mastbefestigung für Leuchten der Baureihe Jovie 50/70. Aus Aluminium-Druckguss.

inkl. Mast für Mastaufsatzleuchten. Nach DIN EN 40 zertifiziert. Ausführung konisch-rund. Längsnahtgeschweißt mit Mindeststahl zugfestigkeit S235. Aus Stahl. Oberfläche verzinkt.
Oberfläche verzinkt. Innen und außen feuerverzinkt nach DIN EN ISO 1461. Mastwandstärke 3 mm. Mit rückseitiger Tür. Maße (L x B x H): 400 mm x 85 mm x 600 mm.
Türverschluss V2A, Dreikant 12 mm. Gerätesteg und Schiebemuttern zur Aufnahme eines Anschlusskastens. Mit Kabeleinführungsöffnung 50 mm x 150 mm. Mit Erdstück. Länge des Erdstücks 1000 mm. Lichtpunkthöhe 6000 mm. Gesamte Mastlänge 7000 mm. Zopfmaß Ø 76 mm.

Leitfabrikat-Vorschlag:
TRILUX GmbH & Co. KG
Heidestraße 4
D-59759 Arnsberg
+49 29 32 301 0
+49 29 32 301 375
info@trilux.de
oder gleichwertig

angebotenes Fabrikat:

'.......................................'
(vom Bieter einzutragen, fehlt der Eintrag kommt das
ausgeschriebene Erzeugnis bzw. Fabrikat zum Einsatz)

liefern und nach Herstellerangaben mit Erdstück
betriebsfertig in vorh. Fundamentrohr mit exakter
Vertikaljustierung montieren.
Leistung einschl. aller Erd- und sonstigen Nebenarbeiten.
Kabeleinzug und Anschluss der Leuchten erfolgt
bauseits durch den Elektriker des Auftraggebers.
Menge: 7,000 St

**08.02 Fahrradstellplatz - Fahrrad-Anlehnständer**
Anlehnbügel A 1156,
Breite 75 cm, mit Knieholm,
feuerverzinkt und pulverbeschichtet Farbe DB 703
Anlehnbügel aus Flachstahl 50/12 mm,
Ecken auf Radius gebogen, zum Einbetonieren.
Gesamthöhe: 120 cm
Höhe über Flur: 90 cm

Leitfabrikat-Vorschlag:
HDS Stadtmobiliar GmbH
Postfach 10 02 24
76299 Karlsbad-Langensteinbach
Telefon: 0 72 02 / 50 09
Fax: 0 72 02 / 50 07
info@stadtmobiliar.de
www.stadtmobiliar.de
oder gleichwertig

angebotenes Fabrikat:

'......................................'
vom Bieter einzutragen

liefern und nach Herstellerangaben einbauen und montieren,
Herstellen der Fundamente einschließlich Beton,
inkl. erforderlicher Erdarbeiten (Fundamente)
und Aushub abfahren inkl. Deponiegebühr
Menge: 4,000 St.

**08.03 Sitzbank, Meersburg I, Fa. Nusser Stadtmöbel**
Sitzbank, Länge 2,0 m
Modell: Meersburg I, Fa. Nusser Stadtmöbel
Bank mit Rücken- und Armlehne
Gestell: Stahl-Rundrohr, verzinkt und pulverbeschichtet
Farbe: DB 703 (anthrazit-eisenglimmer)
vorgerichtet zur ortsfesten Montage auf Pflasterbelag
Länge: 200 cm, Sitztiefe: 49 cm, Sitzhöhe: 44 cm,
Auflage: 2 Ruecken-, 3 Sitzleisten 120 x 55 mm,
Holzart FSC-zertifiziertes Hartholz (SCS-COC-001802)
Leisten: unbehandelt

liefern und auf vorh. Betonfundament montieren.
einschliesslich aller Klein- und Unterlegematerialien,
Verschraubungen und sonstigen Nebenarbeiten.

Leitfabrikat-Vorschlag:
Nusser Stadtmöbel GmbH & Co. KG
Max-Eyth-Strasse 33
71364 Winnenden
Telefon: 07195 / 693-111
e-mail: nusser@stadtmoebel.de
oder gleichwertig

angebotenes Fabrikat:

'....................................'
vom Bieter einzutragen
Menge: 1,000 St

**08.04 Abfallbehälter, Compactboy Mastmontage**
Abfallbehälter liefern und montieren.
Art. Nr.: 3330-M1201 Compactboy, Fa. Runge
Abfallbehälter mit Haube aus verzinktem Stahlblech
gem. DIN EN 10142.
Farbe Korpus: Stahl feuerverzinkt gem. DIN EN 1461
Farbe Haube: Pulverbeschichtet DB 703
Maße: 33/28/62 cm
Fassungsvermögen 43 Liter, Korpus mit Griffloch
sowie Griffmulde im Boden zwecks leichter Entnahme
und schneller Leerung. MIt Komfort-Klemmring für Müllsäcke. Schützende Abdeckhaube abknick fest mit Stahlprofil unterseitig verschweißt. Säule rückwärtig formschlüssig im Korpus integriert. Inkl. Schnappschloss (8 mm Dreikant),
zur Montage am vorhandenen Masten mit Distanzbügeln
und 2 Edelstahlbändern. Gewicht ca. 16 kg.

liefern und nach Herstellerangaben an Lichtmast montieren.
einschliesslich aller Klein- und Unterlegematerialien,
Verschraubungen und sonstigen Nebenarbeiten.

Leitfabrikat-Vorschlag:
Runge GmbH & Co. KG
Rudolf-Runge-Str. 2
49143 Bissendorf
Telefon: +49 (0) 5402 98448-0
E-Mail: info@mail-runge.de
oder gleichwertig

angebotenes Fabrikat:

'....................................'

(vom Bieter einzutragen, fehlt der Eintrag kommt das
ausgeschriebene Erzeugnis bzw. Fabrikat zum Einsatz)
Menge: 2,000 St

**08.05 Sichtschutzzaun, Metallpfosten 6/10cm, Lattung 4/7cm**
*** Pauschalposition
Sichtschutzzaun auf L-Winkelsteine montiert.
Höhe: ca. 180 cm, Gesamtlänge: ca. 9,60 m
6 Zaunelemente a` ca. 1,60m Länge
alle Stahlteile feuerverzinkt nach DIN EN ISO 1461 und lackiert,
Farbe: RAL 7016 Anthrazitgrau
Bestehend aus:
7 Stk. Stahlpfosten aus Quadratrohr 100/60mm H= ca. 180cm mit angeschweißter Fußplatte zur Montage auf L-Winkelsteine von oben, Breite max. 12cm, mit 2 angeschweißten Laschen aus Flachstahl zur Montage von Stahl L-Winkel 40/40mm als Unterkonstruktion für Lattung je Seite. Bei Anfang und Endpfosten Laschen nur einseitig.
2 Stk. L-Winkel je Segmet mit Bohrungen zur Verschraubung der Lattung im nicht sichtbaren Bereich von hinten.
Zaunlattung aus Lärche ca. 40/70 mm, gehobelt, vorvergraut, senkrecht an L-Winkel montiert, Lattenabstand ca. 20mm.
Alle Metallverbindungen und Schrauben in Edelstahl.

liefern und auf L-Winkelsteine montieren,
einschliesslich aller Klein- und Unterlegematerialien,
Verschraubungen und sonstigen Nebenarbeiten.
Vor Bestellung Maße vor Ort prüfen.

laut Detailplan:
Anlage 6 ASB 500 - D Sichtschutz
Menge: 1,000 psch

**08.06 Geräte Einhausung, RAL 7016, Holzverkleidung waagerecht**
*** Pauschalposition
Modul-Einhausung Basis, Fa. Gerhardt Braun
Außenabmessung : 5.068 x 3.230 mm
Standardsystemhöhe: 2.090 mm
Grundkonstruktion bestehend aus sendzimirverzinktem Quadratrohr 80x80, zur Montage auf bauseitigen Fundamenten mittels Fußplatten mit Bolzenankern,
für geplante Überpflasterung ca. 150 mm,
Auskreuzungen nach stat. Erfordernissen im Innenbereich
Pulverbeschichtung RAL 7016, Anthrazitgrau
Berücksichtigte Schneelast: 1,853 kN/m²
Maximale Dachlast: 3,60 kN/m²

Bestehend aus folgenden Elementen:
Holz waagerecht für 12 Wandfelder
aus unbehandelter Douglasie 68/21 mm, gehobelt,
12 Rechteckprofile auf Unterkonstruktion
zwischen den Stützen verschraubt
Systemhöhe: 2.090 mm
Feldgröße: 970x2.040 mm

Holz waagerecht für 2 Wandfelder
unbehandelter Douglasie 68/21 mm, gehobelt,
9 Rechteckprofile auf Unterkonstruktion
zwischen den Stützen verschraubt
Systemhöhe: 2.090 mm
Feldgröße: 707,5x2.040 mm

inkl. Stützenverlängerung bis max. + 250 mm
ach Erstellung der Freigabezeichnungen.

inkl. Drehtür 2-flügelig Holz waagerecht
2.020x2.090 außen oder innen öffnend,
pulverbeschichtetes Türblatt mit Holzfüllung
Douglasie 68/21 mm senkrecht,
Türsturz 40x40-Profil und Schloss
Öffnungsmaß: 1.940 x 2.050 mm

inkl. Beschlag Drehknauf-Drehknauf
Edelstahl-Garnitur mit Drehknauf
auf der Türinnen- und -außenseite.

inkl. Obentürschließer Typ OTS 430
Türöffnungs- und Schließungswinkel 180°
Montage auf der Innenseite. Silberfarbig

Modul-Trapezdach 135-310 0,88
Dachoberseite: RAL 7016, Anthrazitgrau
Unterseite Rückseitenschutzlack ähnlich RAL 9102
Inkl. Titanzink-Regenrinne mit Fallrohr,
Entwässerungsanschluss bauseits
Außenabmessung ca.: 5.268 x 3.430 mm

ATTIKA - Blende
bestehend aus verzinktem Blech, Stärke 1 mm.
Die Attika verläuft mit dem Dachgefälle von ca. 2°.
RAL 7016, Anthrazitgrau

Leitfabrikat-Vorschlag:
Gerhardt Braun RaumSysteme GmbH & Co.KG
Prinz-Eugen-Straße 11
74321 Bietigheim-Bissingen
Tel.: +49 7142 9700 500
Mail: info@gerhardtbraun.com
oder gleichwertig

angebotenes Fabrikat:

'....................................'
vom Bieter einzutragen

liefern und betriebsfertig auf vorh. Betonfundament montieren.
einschliesslich aller Klein- und Unterlegematerialien,
Verschraubungen und sonstigen Nebenarbeiten.

Die Ausführungszeichnungen des Herstellers müssen vor Fertigung der Einhausung  durch die Bauleitung freigegeben werden.
Menge: 1,000 psch

**08.07 Einhausung, Modul-Box, 3x 240 l Mülltonnen, RAL 7016**
*** Pauschalposition
Mülltonnen-Box M VB/Holz, Fa. Gerhardt Braun
Modul-Box für 3 x 240 l Mülltonnen
Abmessungen: 2.320x900x1.370 mm
Pulverbeschichtung RAL 7016, Anthrazitgrau
Box als Rahmenkonstruktion aus 40x40 mm Stahlprofilen
und höhenverstellbaren Füßen.
Wandverkleidung: Vollblech sendzimirverzinkt und pulverbeschichtet.
Oberseite: Flächenbündig eingelegte HPL-Platte
Kronoart 6 mm mit Neigung zur Rückseite.
Farbton: 0162 BS Anthrazit
Tür mit Rohrrahmenschloss und Edelstahl-Drückergarnitur.
Türfüllung: Douglasie, unbehandelte Profile 68x21 mm,
15° abgeschrägt im Kammerprofil mit 15 mm Abstand eingelegt.
Inkl. Bodenschiene und Fangvorrichtung.

Leitfabrikat-Vorschlag:
Gerhardt Braun RaumSysteme GmbH & Co.KG
Prinz-Eugen-Straße 11
74321 Bietigheim-Bissingen
Tel.: +49 7142 9700 500
Mail: info@gerhardtbraun.com
oder gleichwertig

angebotenes Fabrikat:

'....................................'
vom Bieter einzutragen

liefern und betriebsfertig auf vorh. Betonpflasterbelag montieren. einschliesslich aller Klein- und Unterlegematerialien,
Verschraubungen und sonstigen Nebenarbeiten.
Menge: 1,000 psch

### Titel 09 Stundenlohnarbeiten

*Hinweis: Stundenlohnarbeiten*
Stundenlohnarbeiten sind nur nach Aufforderung
bzw. Genehmigung durch den Bauherrn auszuführen.
Stundennachweise sind unverzüglich zur Unterschrift vorzulegen.
Die Stundensätze für Fahrzeuge und Maschinen
verstehen sich einschl. Bedienung.
Die Stundensätze für Kleingeräte Rüttler, Stampfer, Motorsense, Rasenmäher, etc., ohne Bedienung.

Für folgende Arbeiten ist die Abrechnung nach tatsächlichem Aufwand vorgesehen:

- unvorhergesehene Arbeiten

**09.01 Vorarbeiter**
Menge: 20,000 Std

**09.02 Facharbeiter**
Menge: 20,000 Std

**09.03 Helfer**
Menge: 20,000 Std

**09.04 LKW bis 12 to**
LKW bis 12 to
mit Betriebsstoff und Fahrer
Menge: 5,000 Std

**09.05 Radlader bis 5 to**
Radlader bis 5 to
mit Betriebsstoff und Fahrer
Menge: 5,000 Std

**09.06 Bagger 3 to**
Bagger 3 to
mit Betriebsstoff und Fahrer
Menge: 5,000 Std

**09.07 Bagger 8 to**
Bagger 8 to
mit Betriebsstoff und Fahrer
Menge: 3,000 Std

**09.08 Kleingeräte Rüttler, Stampfer, Motorsense, Rasenmäher, etc, ohne Bedienung**
Kleingeräte ohne Bedienung, E- bzw. Verbrennungsmotor
(Rüttler, Stampfer, Motorsense, Rasenmäher, etc.)
Menge: 5,000 Std
